# Trockenbau
Angebotsaufforderung (GAEB DA XML 3.2, DA83)
Projekt: byndl-MUSTER-EFH
Währung: EUR
Erstellt mit: byndl, byndl Bauplattform (byndl.de), 16.10.2026

## TRO Leistungsverzeichnis Trockenbau
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, insbesondere ATV DIN 18340 (Trockenbauarbeiten), sowie DIN 18181 (Gipsplatten im Hochbau – Verarbeitung), DIN 18180 und DIN EN 520 (Gipsplatten), DIN 18182-1 (Zubehör, Profile aus Stahlblech), DIN 18183-1 (Trennwände und Vorsatzschalen aus Gipsplatten mit Metallunterkonstruktion) und den Oberflächengüten Q1 bis Q4 nach Merkblatt Nr. 2 des Bundesverbands der Gipsindustrie. Für die Kellerdeckendämmung gilt das Brandverhalten nach DIN EN 13501-1, für die Ebenheit flächenfertiger Wand- und Deckenflächen DIN 18202 Tabelle 3 Zeile 6. Vertragsgrundlage ist der byndl-Werkvertrag (Pauschalfestpreisvertrag in Anlehnung an die VOB/B).
MATERIAL/SYSTEM: Gipsplatten nach DIN EN 520: GKB (Typ A) 12,5 mm für trockene Räume; GKBI (Typ H2, imprägniert) 12,5 mm im Bad DG, im Gäste-WC und auf der Badseite der Ständerwand. Metallprofile CW/UW nach DIN EN 14195 bzw. DIN 18182-1. Unterkonstruktion an Dachschrägen und Kehlbalkendecke aus Nadelholz-Lattung 30 × 50 mm, Sortierklasse S10 nach DIN 4074-1, technisch getrocknet; ein chemischer Holzschutz ist im beheizten Innenraum nicht erforderlich (Gebrauchsklasse 0 nach DIN 68800). Mineralwolle-Dämmstoffe nach DIN EN 13162, nichtbrennbar (Euroklasse A1). Platten, Spachtelmassen, Bewehrungsstreifen und Profile als aufeinander abgestimmtes System eines Herstellers (z. B. Knauf, Rigips oder gleichwertig); Mischsysteme sind unzulässig.
UNTERGRUND/BESTAND: Einfamilienhaus Baujahr 1968 in Massivbauweise, Kehlbalkendach 40° mit Sparren 8/14 cm (vom Gewerk Zimmererarbeiten auf 20 cm aufgedoppelt) im Abstand von ca. 80 cm und Kehlbalken 8/16 cm; Kniestock 1,00 m massiv und verputzt, Kehlbalkenlage ca. 2,45 m über Rohdecke DG. Die Bekleidungen werden raumseitig auf der vom Gewerk Dachdeckerarbeiten hergestellten Dämm- und Luftdichtheitsebene montiert; Maßabweichungen der aufgedoppelten Sparren und der Kehlbalken sind über die Lattung auszugleichen. Die Kellerdecke ist eine Stahlbetondecke 16 cm, unterseitig roh, über einem unbeheizten, trockenen Nutzkeller. Die Eignung von Untergrund und Befestigung, insbesondere die Klebe- und Dübeltragfähigkeit der Kellerdecke, ist nach dem Ortstermin mit dem verbindlichen Angebot zuzusichern.
SCHNITTSTELLEN: Zwischen- und Untersparrendämmung, Dämmung der Kehlbalkenlage und die raumseitige, luftdicht verklebte Dampfbremse liefert und montiert das Gewerk Dachdeckerarbeiten; sie sind vor Beginn der Bekleidung fertigzustellen. Die Dachfenster einschließlich Innenfutter liefert und montiert ebenfalls das Gewerk Dachdeckerarbeiten, eine Laibungsbekleidung ist daher nicht Bestandteil dieses LV. Sparrenaufdopplung und Wechsel: Gewerk Zimmererarbeiten. Montageelemente für WC und Waschtische sowie die Rohinstallation: Gewerk Sanitärinstallation; dieses LV umfasst die ergänzende Unterkonstruktion, Beplankung und Verspachtelung der Vorwände. Leitungen, Hohlwand- und Gerätedosen samt Ausschnitten: Gewerk Elektroinstallation. Grundierung und Anstrich der Gipsplattenflächen (ohne Malervlies): Gewerk Malerarbeiten – die Verspachtelung Q1 bis Q3 ist abschließend in diesem LV enthalten. Abdichtung und Fliesen auf Vorwänden und Ständerwand: Gewerk Fliesen- und Plattenarbeiten. Türen und Zargen: Gewerk Tischlerarbeiten. Die Kniestockwände bleiben massiv, Abseitenwände entfallen.
MENGEN/AUFMASS: Das vorläufige Angebot erfolgt auf Basis der in diesem LV angegebenen Mengen; eine Mengenprüfung durch den Bieter ist vor der vorläufigen Beauftragung nicht möglich und wird nicht vorausgesetzt. Nach vorläufiger Beauftragung sind Mengen und örtliche Gegebenheiten im Rahmen des Ortstermins bzw. anhand von Plänen und Unterlagen zu verifizieren; mit Abgabe des verbindlichen Angebots gelten die Mengen als vom Bieter geprüft. Als geschätzt gekennzeichnete Mengen (u. a. Aufteilung der Dachflächen auf das Bad) sind bis zum verbindlichen Angebot zu prüfen. Vergütet wird ein Pauschalfestpreis auf Grundlage des verbindlichen Angebots; ein Abrechnungsaufmaß findet nicht statt. Eventual-/Bedarfspositionen (NEP) sind nicht im Pauschalfestpreis enthalten und werden nur auf Anordnung des Auftraggebers zum angebotenen Einheitspreis vergütet.
KALKULATION: In die Einheitspreise einzurechnen sind alle Nebenleistungen nach ATV DIN 18340 und DIN 18299 jeweils Abschnitt 4, insbesondere Liefern, Abladen, Lagern und Transport aller Stoffe in die Geschosse, Verschnitt, Befestigungs- und Kleinmaterial, Anschluss- und Trennstreifen, Arbeitsbühnen bis 2 m Arbeitshöhe, Schutz der eigenen Leistung und angrenzender Bauteile, Beseitigen von Abfall und Verschmutzungen aus der eigenen Leistung sowie die Übergabe der Produktdatenblätter. Baustrom und Bauwasser stellt der Auftraggeber kostenlos. Alle Preise netto zzgl. gesetzlicher Mehrwertsteuer.
BAUSTELLE/LOGISTIK: Zufahrt für LKW bis 7,5 t über die eigene Einfahrt, Lagerfläche auf dem Grundstück (ca. 60 m²); Gipsplatten sind trocken und eben im Gebäude zu lagern. Arbeitszeiten werktags 7–18 Uhr, keine Sonderauflagen; das Haus ist während der gesamten Bauzeit unbewohnt. Der Materialtransport ins DG erfolgt über die Treppe bzw. nach Abstimmung über das Fassadengerüst des Gewerks Gerüstbau.
AUSFÜHRUNG/ABLAUF: Ausführung in Abschnitten: (1) Lattung an Dachschrägen und Kehlbalkendecke nach Fertigstellung der Dämm- und Luftdichtheitsebene, danach Elektro-Rohinstallation in der Lattungsebene und Beplankung; (2) Ständerwand Bad/Abstellraum unter der fertigen Kehlbalkendecke; (3) Vorwände nach Montage der Montageelemente; (4) Kellerdeckendämmung nach Abschluss der Leitungsführung an der Kellerdecke. Ständerwand und Vorwände stehen auf der Rohdecke, der Estrich wird danach eingebaut. Die Verspachtelung erfolgt erst bei Raum- und Untergrundtemperaturen ab ca. 10 °C und nach Abklingen der Baufeuchte aus den Estricharbeiten. Die Oberflächengüte Q3 ist für matte Anstriche ausgelegt; Streiflichtfreiheit (Q4) ist nicht geschuldet. Die Dampfbremse darf nicht beschädigt werden; Schäden sind sofort dem Auftraggeber zu melden.
SCHADSTOFFE: Die asbesthaltigen Floor-Flex-Platten im Hobbyraum (Keller) und die alte Mineralwolle (KMF) der Dachschrägen baut vorab das Gewerk Abbruch/Entkernung nach TRGS 519 bzw. TRGS 521 zurück. Die Kellerdeckendämmung im Hobbyraum beginnt erst nach Abschluss und Freigabe dieser Sanierung durch den Auftraggeber. Weitere Schadstoffbefunde liegen laut Schadstofferkundung nicht vor.

### 01 Baustelleneinrichtung

#### 01.01 Baustelleneinrichtung

**01.01.001 Baustelleneinrichtung (einrichten, vorhalten, räumen)**
Einrichten, Vorhalten und Räumen der Baustelleneinrichtung für sämtliche Trockenbauarbeiten in Dachgeschoss, Erdgeschoss und Keller über die gesamte Ausführungszeit einschließlich aller Arbeitsabschnitte. Enthalten sind An- und Abtransport von Werkzeugen, Arbeitsbühnen und Kleingeräten, das Einrichten eines trockenen, ebenen Plattenlagers im Gebäude sowie der Transport der Platten in die Geschosse. Angrenzende fertige Bauteile (Fenster, Dachfenster, Estrichflächen) sind während der Arbeiten zu schützen, die Arbeitsbereiche werden nach jedem Abschnitt besenrein geräumt. Baustrom und Bauwasser stellt der Auftraggeber kostenlos. Ein Container ist nicht vorgesehen; Verschnitt und Abfälle aus der eigenen Leistung entsorgt der Auftragnehmer.
Hinweis: eine BE-Position für alle Abschnitte (Privatbau, Haus unbewohnt)
Menge: 1,000 psch

### 02 Trennwand Bad/Abstellraum DG (Metallständerwand 100 mm)

#### 02.01 Trennwand Bad/Abstellraum DG (Metallständerwand 100 mm)

**02.01.001 Wand Bad/Abstellraum DG: Metallständerwerk CW 75/UW 75**
Lieferung und Montage des Metallständerwerks für die neue nichttragende Trennwand zwischen Bad und Abstellraum im DG nach DIN 18183-1, Wanddicke 100 mm (CW/UW 75 mit je einer Lage Gipsplatten 12,5 mm), Wandlänge 3,20 m, Höhe ca. 2,45 m von der Rohdecke bis zur Kehlbalkendecke. UW-Profile auf der Rohdecke vor dem Estricheinbau und an der fertig bekleideten Kehlbalkendecke mit Befestigung in Lattung bzw. Kehlbalken, ohne die Dampfbremse zu beschädigen; seitliche Anschlüsse an die Massivwände mit CW-Profilen. CW-Ständer im Achsabstand von höchstens 417 mm, da die Badseite einlagig beplankt und gefliest wird. Alle Anschlussprofile erhalten eine Anschlussdichtung (Dichtungsband) gegen Schallnebenwege. Befestigungsmittel, Verschnitt und Anarbeiten sind enthalten; die Wand erhält keine Türöffnung.
Hinweis: 3,20 m × 2,45 m = 7,8 m² lt. Projektangaben
Menge: 7,800 m²

**02.01.002 Wand Bad/Abstellraum DG: Hohlraumdämmung Mineralwolle 60 mm**
Lieferung und Einbau einer Hohlraumdämmung aus Mineralwolle-Klemmfilz nach DIN EN 13162, Dicke 60 mm, nichtbrennbar (Euroklasse A1), längenbezogener Strömungswiderstand mindestens 5 kPa·s/m², in das Ständerwerk der Trennwand Bad/Abstellraum. Einbau vollflächig, fugenlos und gegen Abrutschen gesichert zwischen den CW-Profilen. Die Dämmung verbessert die Schalldämmung zwischen Bad und Abstellraum. Zuschnitt und Anarbeiten an Profile und Anschlüsse sind enthalten.
Hinweis: Wandfläche wie Pos. 02.01.001
Menge: 7,800 m²

**02.01.003 Wand Bad/Abstellraum DG: Beplankung Badseite GKBI 12,5 mm einlagig**
Lieferung und Montage der einlagigen Beplankung der Badseite der Trennwand Bad/Abstellraum mit imprägnierten Gipsplatten GKBI (Typ H2 nach DIN EN 520), 12,5 mm, senkrecht verlegt, Stöße versetzt, Verschraubung mit Schnellbauschrauben im Abstand nach Herstellervorgabe. Die Platten enden ca. 10 mm über der Rohdecke, damit kein Kontakt zum späteren Estrich entsteht; davor setzt das Gewerk Estricharbeiten den Randdämmstreifen. Die Fläche erhält Abdichtung im Spritzwasserbereich und Fliesenbelag durch das Gewerk Fliesen- und Plattenarbeiten. Ausschnitte für Rohrdurchführungen sind enthalten, Dosenausschnitte stellt das Gewerk Elektroinstallation her.
Hinweis: eine Wandseite, 7,8 m²
Menge: 7,800 m²

**02.01.004 Wand Bad/Abstellraum DG: Beplankung Abstellraumseite GKB 12,5 mm einlagig**
Lieferung und Montage der einlagigen Beplankung der Abstellraumseite der Trennwand Bad/Abstellraum mit Gipsplatten GKB (Typ A nach DIN EN 520), 12,5 mm, senkrecht verlegt, Stöße zur Gegenseite versetzt, verschraubt nach Herstellervorgabe. Die Platten enden ca. 10 mm über der Rohdecke (Anschluss an den Randdämmstreifen des Estrichs). Vor dem Schließen dieser Seite ist die Hohlraumdämmung (Pos. 02.01.002) einzubauen und die Freigabe etwaiger Installationen beim Auftraggeber einzuholen. Dosenausschnitte stellt das Gewerk Elektroinstallation her.
Hinweis: eine Wandseite, 7,8 m²
Menge: 7,800 m²

**02.01.005 Wand Bad/Abstellraum DG: Verspachtelung Badseite Q1 (Fliesenuntergrund)**
Verspachteln der Plattenstöße und Befestigungsmittel auf der Badseite der Trennwand in der Oberflächengüte Q1 nach Merkblatt Nr. 2 des Bundesverbands der Gipsindustrie als Untergrund für Abdichtung und Fliesenbelag. Fugenspachtelung im System des Plattenherstellers, Anschlüsse an angrenzende Bauteile mit Trennstreifen. Überstände und Spachtelgrate sind zu entfernen, damit eine ebene, tragfähige Fläche für den Dünnbettkleber entsteht. Eine weitergehende Spachtelung ist auf der zu fliesenden Fläche nicht erforderlich.
Hinweis: Badseite vollständig gefliest
Menge: 7,800 m²

**02.01.006 Wand Bad/Abstellraum DG: Verspachtelung Abstellraumseite Q3**
Verspachteln der Abstellraumseite der Trennwand in der Oberflächengüte Q3 nach Merkblatt Nr. 2 des Bundesverbands der Gipsindustrie: Grundverspachtelung der Stöße mit Bewehrungsstreifen nach Systemvorgabe, Verspachteln der Befestigungsmittel, breites Ausspachteln der Fugen und scharfes Abziehen der übrigen Kartonoberfläche zum Schließen der Poren. Anschlüsse an Massivwände und Decke mit Trennstreifen und sauberem Kellenschnitt. Das Schleifen der gespachtelten Bereiche ist enthalten. Die Fläche erhält wie die übrigen Gipsplattenflächen des Dachgeschosses vom Gewerk Malerarbeiten nur Grundierung und Dispersionsanstrich ohne Malervlies; eine weitere Spachtelung durch den Maler ist nicht vorgesehen.
Hinweis: eine Wandseite, 7,8 m²
Menge: 7,800 m²

### 03 Installationsvorwände Bad DG und Gäste-WC

#### 03.01 Installationsvorwände Bad DG und Gäste-WC

**03.01.001 Installationsvorwand Bad DG (WC, Doppelwaschtisch, Duscharmatur): Unterkonstruktion und Beplankung GKBI 2 × 12,5 mm**
Lieferung und Montage der Vorwandbekleidung im Bad DG um die vom Gewerk Sanitärinstallation gesetzten Montageelemente für Wand-WC und Doppelwaschtisch (1,20 m) sowie um den Unterputz-Armaturenkörper der bodengleichen Dusche, Fläche ca. 6,0 m² einschließlich Ablageflächen und Stirnseiten. Ergänzende Unterkonstruktion aus CW/UW-Profilen 50 mm bzw. passenden Systemprofilen (Ständer zwischen den Elementen, Rahmen für Ablagen und Abschlüsse), befestigt an Rohdecke, Massivwand und Montageelementen. Beplankung zweilagig mit imprägnierten Gipsplatten GKBI (Typ H2) 2 × 12,5 mm mit versetzten Stößen, wie vom Systemhersteller der Montageelemente für Fliesenbelag gefordert. Passgenaue Ausschnitte für Betätigungsplatte und Revisionsöffnung des Spülkastens, Anschlussstutzen, Befestigungsbolzen und Armaturenkörper sind enthalten. Die Verspachtelung ist in Pos. 03.01.003 erfasst.
Hinweis: ca. 6 m² lt. Projektangaben (WC, Doppelwaschtisch, Dusche)
Menge: 6,000 m²

**03.01.002 Installationsvorwand Gäste-WC EG (WC, Handwaschbecken): Unterkonstruktion und Beplankung GKBI 2 × 12,5 mm**
Lieferung und Montage der Vorwandbekleidung im Gäste-WC EG um die vom Gewerk Sanitärinstallation gesetzten Montageelemente für Wand-WC und Handwaschbecken (45 cm), Fläche ca. 2,0 m² einschließlich Ablage und Stirnseiten. Ergänzende Unterkonstruktion aus CW/UW-Profilen 50 mm bzw. passenden Systemprofilen, befestigt an Rohdecke, Massivwand und Montageelementen. Beplankung zweilagig mit imprägnierten Gipsplatten GKBI (Typ H2) 2 × 12,5 mm mit versetzten Stößen als Untergrund für den raumhohen Fliesenbelag hinter dem WC. Passgenaue Ausschnitte für Betätigungsplatte und Revisionsöffnung, Anschlussstutzen und Befestigungsbolzen sind enthalten. Die Verspachtelung ist in Pos. 03.01.003 erfasst.
Hinweis: ca. 2 m² lt. Projektangaben
Menge: 2,000 m²

**03.01.003 Installationsvorwände Bad DG und Gäste-WC: Verspachtelung Q1 (Fliesenuntergrund)**
Verspachteln der Plattenstöße, Kanten und Befestigungsmittel der Vorwände im Bad DG und im Gäste-WC in der Oberflächengüte Q1 nach Merkblatt Nr. 2 des Bundesverbands der Gipsindustrie als Untergrund für Abdichtung und Fliesenbelag. Außenkanten der Ablagen werden scharfkantig und ohne Kantenschutzprofil ausgebildet, da die Fliesenkanten vom Gewerk Fliesen- und Plattenarbeiten mit Profilen abgeschlossen werden. Anschlüsse an Wände und Rohdecke mit Trennstreifen. Überstände und Spachtelgrate sind zu entfernen.
Hinweis: 6,0 m² Bad + 2,0 m² Gäste-WC = 8,0 m²
Menge: 8,000 m²

### 04 Dachgeschoss – Bekleidung Dachschrägen und Kehlbalkendecke

#### 04.01 Dachgeschoss – Bekleidung Dachschrägen und Kehlbalkendecke

**04.01.001 Dachschrägenbekleidung GKB 12,5 mm auf Holzlattung inkl. Verspachtelung Q3, Fläche „Dachschräge Süd“ (Eltern, Kind 1)**
Lieferung und Montage der Bekleidung der Dachschräge Süd in den Räumen Eltern und Kind 1 (Bereich Kniestock bis Kehlbalkenlage, Schräglänge ca. 2,26 m bei 40° Dachneigung) als Komplettleistung aus Unterkonstruktion, Beplankung und Verspachtelung. Unterkonstruktion: Holzlattung 30 × 50 mm quer zu den Sparren, Achsabstand nach DIN 18181 für 12,5 mm Platten in Querbefestigung (höchstens 500 mm), mit Schrauben ausreichender Länge in der tragenden Holzkonstruktion befestigt und durch Unterfüttern flucht- und ebenengerecht ausgerichtet; die Lattung bildet zugleich die Installationsebene, damit Leitungen die Dampfbremse nicht durchdringen. Beplankung: Gipsplatten GKB (Typ A nach DIN EN 520) 12,5 mm, einlagig, quer zur Lattung, Stirnkantenstöße um mindestens eine Lattenteilung versetzt. Verspachtelung in der Oberflächengüte Q3 einschließlich der Innenknicke zur Kehlbalkendecke und zum Kniestock mit Bewehrungsstreifen; Anschlüsse an Kniestock und Giebelwände mit Trennstreifen. Enthalten sind passgenaue Ausschnitte für die zwei Dachfenster 78 × 140 cm und das Anarbeiten an deren Rahmen bzw. an das Innenfutter des Gewerks Dachdeckerarbeiten; eine Laibungsbekleidung ist nicht enthalten.
Hinweis: Dachschrägen gesamt 46 m² lt. Projektangaben, je Dachseite 23,0 m²; 2 Dachfenster 78 × 140 cm
Menge: 23,000 m²

**04.01.002 Dachschrägenbekleidung GKB 12,5 mm auf Holzlattung inkl. Verspachtelung Q3, Fläche „Dachschräge Nord“ (Flur, Kind 2)**
Lieferung und Montage der Bekleidung der Dachschräge Nord in den Räumen Flur und Kind 2 (ohne Bad, Bereich Kniestock bis Kehlbalkenlage) als Komplettleistung aus Unterkonstruktion, Beplankung und Verspachtelung. Unterkonstruktion: Holzlattung 30 × 50 mm quer zu den Sparren, Achsabstand höchstens 500 mm, mit Schrauben ausreichender Länge in der tragenden Holzkonstruktion befestigt und durch Unterfüttern ebenengerecht ausgerichtet; die Lattung bildet die Installationsebene vor der Dampfbremse. Beplankung: Gipsplatten GKB (Typ A nach DIN EN 520) 12,5 mm, einlagig, quer zur Lattung, Stirnkantenstöße versetzt. Verspachtelung in der Oberflächengüte Q3 einschließlich der Innenknicke zur Kehlbalkendecke und zum Kniestock mit Bewehrungsstreifen; Anschlüsse an Massivwände mit Trennstreifen. Enthalten sind der passgenaue Ausschnitt für das Dachfenster 66 × 118 cm im Flur und das Anarbeiten an Rahmen bzw. Innenfutter des Gewerks Dachdeckerarbeiten.
Hinweis: Nordschräge 23,0 m² abzgl. Bad 7,2 m² = 15,8 m²; 1 Dachfenster 66 × 118 cm
Menge: 15,800 m²

**04.01.003 Dachschrägenbekleidung GKBI 12,5 mm auf Holzlattung inkl. Verspachtelung Q3, Fläche „Dachschräge Nord, Bad“**
Lieferung und Montage der Bekleidung der Dachschräge im Bad DG (Nordseite, Bereich Kniestock bis Kehlbalkenlage) als Komplettleistung aus Unterkonstruktion, Beplankung und Verspachtelung. Unterkonstruktion: Holzlattung 30 × 50 mm quer zu den Sparren, Achsabstand höchstens 500 mm, ebenengerecht ausgerichtet und als Installationsebene vor der Dampfbremse ausgebildet. Beplankung mit imprägnierten Gipsplatten GKBI (Typ H2 nach DIN EN 520) 12,5 mm, einlagig, quer zur Lattung, wegen der erhöhten Luftfeuchte im Bad mit Dusche und Wanne. Verspachtelung in der Oberflächengüte Q3 einschließlich der Innenknicke mit Bewehrungsstreifen, Anschlüsse an Massivwände und an die Ständerwand mit Trennstreifen. Enthalten sind der passgenaue Ausschnitt für das Dachfenster 78 × 118 cm und das Anarbeiten an Rahmen bzw. Innenfutter des Gewerks Dachdeckerarbeiten.
Hinweis: Raumbreite Bad ca. 3,20 m (= Länge Ständerwand) × Schräglänge ca. 2,26 m ≈ 7,2 m²; 1 Dachfenster 78 × 118 cm
Menge: 7,200 m²

**04.01.004 Deckenbekleidung Kehlbalkenlage GKB 12,5 mm auf Holzlattung inkl. Verspachtelung Q3 (Eltern, Kind 1, Kind 2, Flur, Abstellraum)**
Lieferung und Montage der Deckenbekleidung unter der Kehlbalkenlage (Kehlbalken 8/16 cm, Abstand ca. 80 cm, ca. 2,45 m über Rohdecke DG) in den Räumen Eltern, Kind 1, Kind 2, Flur und Abstellraum als Komplettleistung aus Unterkonstruktion, Beplankung und Verspachtelung. Unterkonstruktion: Holzlattung 30 × 50 mm quer zu den Kehlbalken, Achsabstand höchstens 500 mm, in den Kehlbalken verschraubt und höhengerecht ausgerichtet; die Lattung bildet die Installationsebene für Leitungen und Deckenauslässe, die Dampfbremse wird nicht durchdrungen. Beplankung: Gipsplatten GKB (Typ A nach DIN EN 520) 12,5 mm, einlagig, quer zur Lattung, Stirnkantenstöße versetzt. Verspachtelung in der Oberflächengüte Q3 einschließlich der Innenknicke zu den Dachschrägen mit Bewehrungsstreifen; Anschlüsse an Giebel- und Innenwände mit Trennstreifen. Ausschnitte für Leuchten- und Rauchwarnmelderauslässe stellt das Gewerk Elektroinstallation her.
Hinweis: Kehlbalkendecke 46 m² lt. Projektangaben abzgl. Bad 5,0 m² = 41,0 m²
Menge: 41,000 m²

**04.01.005 Deckenbekleidung Kehlbalkenlage GKBI 12,5 mm auf Holzlattung inkl. Verspachtelung Q3, Bad DG**
Lieferung und Montage der Deckenbekleidung unter der Kehlbalkenlage im Bad DG als Komplettleistung aus Unterkonstruktion, Beplankung und Verspachtelung. Unterkonstruktion: Holzlattung 30 × 50 mm quer zu den Kehlbalken, Achsabstand höchstens 500 mm, in den Kehlbalken verschraubt und höhengerecht ausgerichtet, als Installationsebene vor der Dampfbremse. Beplankung mit imprägnierten Gipsplatten GKBI (Typ H2 nach DIN EN 520) 12,5 mm, einlagig, quer zur Lattung. Verspachtelung in der Oberflächengüte Q3 einschließlich des Innenknicks zur Dachschräge mit Bewehrungsstreifen und der Anschlüsse an Massivwand und Ständerwand mit Trennstreifen. Enthalten ist der passgenaue Ausschnitt für die Lüftungsleitung DN 100 des Gewerks Sanitärinstallation (luftdichte Manschette an der Dampfbremse: Gewerk Dachdeckerarbeiten); Ausschnitte für Leuchtenauslässe stellt das Gewerk Elektroinstallation her.
Hinweis: Bad 10,5 m² abzgl. Grundfläche unter der Schräge (3,20 × 1,73 m ≈ 5,5 m²) ≈ 5,0 m²
Menge: 5,000 m²

### 05 Kellerdeckendämmung

#### 05.01 Kellerdeckendämmung

**05.01.001 Kellerdecke: Untergrund für die Dämmung vorbereiten**
Vorbereiten der Unterseite der Stahlbeton-Kellerdecke (16 cm, roh, Baujahr 1968) in allen Kellerräumen für die verklebte und gedübelte Dämmung: Abbürsten bzw. Abstoßen loser Bestandteile, Schalungs- und Mörtelreste, Entfernen von Staub und Spinnweben, Absaugen. Prüfen der Tragfähigkeit durch Kratz- und Klopfprobe; nicht tragfähige Altanstriche oder Fehlstellen sind dem Auftraggeber vor Beginn anzuzeigen. Enthalten ist das Abkleben bzw. Schützen von Leitungen, Leuchten und Bauteilen im Arbeitsbereich. Die Fläche umfasst Technikraum, Waschküche, Hobbyraum, Vorratsraum und Kellerflur.
Hinweis: Kellerdecke 66 m² lt. Projektangaben (14 + 12 + 22 + 10 + 8 m²)
Menge: 66,000 m²

**05.01.002 Kellerdeckendämmung Mineralwolle 100 mm, WLS 035, nichtbrennbar, sichtfertig, verklebt und gedübelt**
Lieferung und Montage einer unterseitigen Wärmedämmung der Kellerdecke aus Mineralwolle-Deckendämmplatten (Steinwolle) nach DIN EN 13162, Dicke 100 mm, Wärmeleitfähigkeit WLS 035, Euroklasse A1 nach DIN EN 13501-1 (nichtbrennbar), Anwendungstyp DI nach DIN 4108-10, mit werkseitig weißer, sichtfertiger Kaschierung (z. B. Rockwool Planarock oder gleichwertig). Verklebung mit mineralischem Klebemörtel des Systems nach Herstellervorgabe und zusätzliche mechanische Befestigung mit zugelassenen Tellerdübeln in Anzahl und Anordnung nach Herstellervorgabe, Platten dicht gestoßen im Verband. Leitungen, Rohre sowie Leuchten- und Dosenauslässe werden passgenau ausgespart bzw. angearbeitet, der erhöhte Aufwand im Technikraum ist einzurechnen; Abschlüsse an Wänden, Stahlzargen und an der Kellertreppe werden sauber geschnitten. Die Oberfläche bleibt ohne weiteren Anstrich sichtbar.
Hinweis: 66 m² lt. Projektangaben
Menge: 66,000 m²

### 06 Sonstiges / Eventualpositionen

#### 06.01 Sonstiges / Eventualpositionen

**06.01.001 NEP: Stundenlohnarbeiten Trockenbaumonteur**
Stundenlohnarbeiten eines Trockenbaumonteurs für nicht im LV beschriebene Kleinleistungen, die der Auftraggeber vor Ausführung ausdrücklich anordnet. Ausführung nur nach vorheriger Anordnung und gegen vom Auftraggeber gegengezeichnete Stundennachweise. Die Position ist nicht im Pauschalfestpreis enthalten und wird nur bei Anordnung zum angebotenen Einheitspreis vergütet. Benötigtes Material wird gesondert nachgewiesen.
Hinweis: Bedarfsposition, Menge nicht abgrenzbar (EP je Stunde)
Bedarfsposition (NEP): Abrechnung nur bei tatsächlicher Beauftragung/Ausführung.
Menge: 1,000 h
